# Straßenunterhaltungsarbeiten im Bereich der Stadt Werneuchen
Angebotsaufforderung (GAEB 90, DA83)
Projektbezeichnung: und den zugeordneten Gemeinden
Vergabenummer: WER 2026 StrIns
Eröffnung: 16.04.26
Ende der Zuschlagsfrist: 16.05.26
Währung: EUR
Auftraggeber: Stadt Werneuchen, Am Markt 5, 16356 Werneuchen

## Zusätzlicher Text
Hinweis
Die nachfolgend beschriebenen Leistungen werden für die
Straßenunterhaltungsarbeiten im Bereich der Stadt Werneuchen und der
zugeordneten Gemeinden
- Hirschfelde,
- Krummensee,
- Löhme,
- Schönfeld,
- Seefeld,
- Tiefensee,
- Weesow und
- Willmersdorf ausgeschrieben.

Für den Rahmenvertrag ist eine Laufzeit von drei Jahren mit der Option
der Verlängerung auf bis zu 5 Jahre vorgesehen.
Die zur Durchführung erforderlichen Maschinen und Geräte stellt der AN.
Diese Kosten sind in die Einheitspreise einzurechnen. Gleiches gilt für
die Bereitstellung von Baustrom und Bauwasser.
Anfahrt und Baustelleneinrichtungskosten werden nach Auftragswert
gestaffelt entsprechend Leistungsverzeichnis vergütet.
Alle ausgebauten Stoffe werden durch den AN entsorgt. Dabei ist für die
Prüfung, Bewertung und Weiterverarbeitung der ausgebauten Materialien
entsprechend der "Brandenburgischen Technischen Richtlinien für die
Herstellung, Prüfung, Auslieferung und Einbau von Recyclingbaustoffen im
Straßenbau" zu verfahren. Bei etwaigen Kontaminationen ist dem AG ein
Nachweis der Beprobung vorzulegen. Alle Entsorgungsnachweise sind an den
AG zu übergeben.

Wird durch den AG angegeben, dass Straßenschäden zu beseitigen sind,
welche Gefahren für die Allgemeinheit darstellen, so wird vom AN eine
Reaktionszeit von max. 5 Stunden verlangt. Die Arbeiten sind dann in
dieser Zeit zu beginnen. Für alle anderen Aufträge gilt, dass diese
innerhalb von 10 Werktagen nach Auftragserteilung zu erledigen sind.
Dabei ist der AG bemüht, möglichst Leistungen zusammen zu fassen, um den
Verwaltungsanspruch und die Nebenkosten zu minimieren. Ein Anspruch hat
der AN darauf aber nicht.

Für die Durchführung von Erdarbeiten gelten die Zusätzlichen Technischen
Vertragsbedingungen und Richtlinien für Erdarbeiten im Straßenbau (ZTV-
E-StB).

Die Leistungs- und Mengenansätze entsprechen in der Summe dem bisherigen
Aufwand für die Vertragslaufzeit von 3 Jahren. Es ist jedoch davon
auszugehen, dass diese sich im Einzelnen nach örtlichem Erfordernis
verändern, oder dass Teilleistungen auch entfallen werden. Die
angebotenen Einheitspreise gelten für alle durch den AG beauftragten
Mängen während der v.g. Vertragslaufzeit.

## Unterhaltungsleistungen an Straßen mit u
Datum: 06.03.24

### 0 Unterhaltungsarbeiten unbefestigte Wege

#### 0.0 101, Einichten, Hilfeleistungen

**0.0.1 Baustelle einrichten und räumen Auftragssumme <1.000? Sämtl.LV-Abschn. Zufahrt herst.AN**
Geräte, Werkzeuge, Personal und sonstige
Betriebsmittel, die zur vertragsgemäßen Ausführung der
Bauleistungen
erforderlich sind, auf die Baustelle bringen,
bereitstellen und - soweit der Geräteeinsatz nicht
gesondert vergütet wird - betriebsfertig aufstellen
einschl. der dafür notwendigen Arbeiten. Die
erforderlichen festen Anlagen herstellen.
Strom-, Wasser-, Fernsprechanschluss sowie
Entsorgungseinrichtungen und dgl. für die Baustelle,
soweit erforderlich, herstellen.
Flächen für die Lagerung von Baustoffen o.ä. außerhalb
des Baufeldes beschaffen, da vom AG im Bereich des
Baufeldes keine Flächen zur Verfügung gestellt werden
können. Der Mehraufwand für den Material- und
Baustofftransport vom Lagerplatz außerhalb des
Baufeldes ist in alle Kalkulationen einzubeziehen.
Kosten für Vorhalten, Unterhalten und Betreiben der
Geräte, Anlagen und Einrichtungen einschl. Mieten,
Pacht, Gebühren und dgl. werden nicht mit dieser
Pauschale, sondern mit den Einheitspreisen der
betreffenden Teilleistungen vergütet.
Die Position gilt für alle Leistungen sämtlicher
Abschnitte des
Leistungsverzeichnisses, wenn die Auftragssumme < 1.
000? (netto) beträgt.
Menge: 5,000 St

**0.0.2 Baustelle einrichten und räumen Auftragssumme >=1.000?-<5.000? Sämtl.LV-Abschn. Zufahrt herst.AN**
Geräte, Werkzeuge, Personal und sonstige
Betriebsmittel, die zur vertragsgemäßen Ausführung der
Bauleistungen
erforderlich sind, auf die Baustelle bringen,
bereitstellen und - soweit der Geräteeinsatz nicht
gesondert vergütet wird - betriebsfertig aufstellen
einschl. der dafür notwendigen Arbeiten. Die
erforderlichen festen Anlagen herstellen.
Strom-, Wasser-, Fernsprechanschluss sowie
Entsorgungseinrichtungen und dgl. für die Baustelle,
soweit erforderlich, herstellen.
Flächen für die Lagerung von Baustoffen o.ä. außerhalb
des Baufeldes beschaffen, da vom AG im Bereich des
Baufeldes keine Flächen zur Verfügung gestellt werden
können. Der Mehraufwand für den Material- und
Baustofftransport vom Lagerplatz außerhalb des
Baufeldes ist in alle Kalkulationen einzubeziehen.
Kosten für Vorhalten, Unterhalten und Betreiben der
Geräte, Anlagen und Einrichtungen einschl. Mieten,
Pacht, Gebühren und dgl. werden nicht mit dieser
Pauschale, sondern mit den Einheitspreisen der
betreffenden Teilleistungen vergütet.
Die Position gilt für alle Leistungen sämtlicher
Abschnitte des
Leistungsverzeichnisses, wenn die Auftragssumme >= 1.
000? bis <5.000? (netto) beträgt.
Menge: 5,000 St

**0.0.3 Baustelle einrichten und räumen Auftragssumme >=5.000?-<10.000? Sämtl.LV-Abschn. Zufahrt herst.AN**
Geräte, Werkzeuge, Personal und sonstige
Betriebsmittel, die zur vertragsgemäßen Ausführung der
Bauleistungen
erforderlich sind, auf die Baustelle bringen,
bereitstellen und - soweit der Geräteeinsatz nicht
gesondert vergütet wird - betriebsfertig aufstellen
einschl. der dafür notwendigen Arbeiten. Die
erforderlichen festen Anlagen herstellen.
Strom-, Wasser-, Fernsprechanschluss sowie
Entsorgungseinrichtungen und dgl. für die Baustelle,
soweit erforderlich, herstellen.
Flächen für die Lagerung von Baustoffen o.ä. außerhalb
des Baufeldes beschaffen, da vom AG im Bereich des
Baufeldes keine Flächen zur Verfügung gestellt werden
können. Der Mehraufwand für den Material- und
Baustofftransport vom Lagerplatz außerhalb des
Baufeldes ist in alle Kalkulationen einzubeziehen.
Kosten für Vorhalten, Unterhalten und Betreiben der
Geräte, Anlagen und Einrichtungen einschl. Mieten,
Pacht, Gebühren und dgl. werden nicht mit dieser
Pauschale, sondern mit den Einheitspreisen der
betreffenden Teilleistungen vergütet.
Die Position gilt für alle Leistungen sämtlicher
Abschnitte des
Leistungsverzeichnisses, wenn die Auftragssumme >= 5.
000? bis <10.000? (netto) beträgt.
Menge: 5,000 St

**0.0.4 Baustelle einrichten und räumen Auftragssumme >=10.000? Sämtl.LV-Abschn. Zufahrt herst.AN**
Geräte, Werkzeuge, Personal und sonstige
Betriebsmittel, die zur vertragsgemäßen Ausführung der
Bauleistungen
erforderlich sind, auf die Baustelle bringen,
bereitstellen und - soweit der Geräteeinsatz nicht
gesondert vergütet wird - betriebsfertig aufstellen
einschl. der dafür notwendigen Arbeiten. Die
erforderlichen festen Anlagen herstellen.
Strom-, Wasser-, Fernsprechanschluss sowie
Entsorgungseinrichtungen und dgl. für die Baustelle,
soweit erforderlich, herstellen.
Flächen für die Lagerung von Baustoffen o.ä. außerhalb
des Baufeldes beschaffen, da vom AG im Bereich des
Baufeldes keine Flächen zur Verfügung gestellt werden
können. Der Mehraufwand für den Material- und
Baustofftransport vom Lagerplatz außerhalb des
Baufeldes ist in alle Kalkulationen einzubeziehen.
Kosten für Vorhalten, Unterhalten und Betreiben der
Geräte, Anlagen und Einrichtungen einschl. Mieten,
Pacht, Gebühren und dgl. werden nicht mit dieser
Pauschale, sondern mit den Einheitspreisen der
betreffenden Teilleistungen vergütet.
Die Position gilt für alle Leistungen sämtlicher
Abschnitte des
Leistungsverzeichnisses, wenn die Auftragssumme >= 10.
000? (netto) beträgt.
Menge: 5,000 St

#### 0.1 Verkehrssicherung

**0.1.1 Verkehrssicherung läng. Dauer Einengung Baufeld BI/2 B I/2**
Verkehrssicherung an Arbeitsstellen von längerer Dauer
aufstellen und beseitigen. Für die Dauer der Bauzeit
vorhalten, warten und betreiben.
Vorübergehende Sicherungsmaßnahmen durchführen.
Verkehrssicherung an Arbeitsstelle.
Verkehrssicherung in Anlehnung an Regelplan B I/2
entsprechend den örtlichen Bedingungen
Ausführung entsprechend verkehrsrechtlicher Anordnung.
alle Absperr-und Aufstellvorrichtungen und
Verkehrszeichen werden vom AN gestellt und vorgehalten.
Verkehrszeichen und -einrichtungen voll
retroreflektierend mit Folie der Reflexions-Klasse RA2
und Reflexfolien-Aufbau C.

In die Pauschale einzurechnen sind die Aufwendungen für
das Ausdrehen, Abbauen bzw. Abdecken von der
Verkehrsführung widersprechenden Verkehrszeichen,
einschließlich der Aufwendungen für die
Wiederherstellung des ursprünglichen Zustandes.
einschl. Anfertigung der Beschilderungspläne und
Abstimmung mit der zuständigen Straßenverkehrsbehörde
und Einholung der verkehrsrechtlichen Anordnung.
Einschließlich anfallender Gebühren.
Menge: 1,000 Psch

**0.1.2 Verkehrssicherung läng. Dauer im Geh- und Radwegbereich BII/6 BII/6**
Verkehrssicherung an Arbeitsstellen von längerer Dauer
aufstellen und beseitigen. Für die Dauer der Bauzeit
vorhalten, warten und betreiben.
Vorübergehende Sicherungsmaßnahmen durchführen.
Verkehrssicherung an Arbeitsstelle.
Verkehrssicherung in Anlehnung an Regelplan B II/6
entsprechend den örtlichen Bedingungen für Arbeiten im
Gehwegbereich
Ausführung entsprechend verkehrsrechtlicher Anordnung.
alle Absperr-und Aufstellvorrichtungen und
Verkehrszeichen werden vom AN gestellt und vorgehalten.
Verkehrszeichen und -einrichtungen voll
retroreflektierend mit Folie der Reflexions-Klasse RA2
und Reflexfolien-Aufbau C.

In die Pauschale einzurechnen sind die Aufwendungen für
das Ausdrehen, Abbauen bzw. Abdecken von der
Verkehrsführung widersprechenden Verkehrszeichen,
einschließlich der Aufwendungen für die
Wiederherstellung des ursprünglichen Zustandes.
einschl. Anfertigung der Beschilderungspläne und
Abstimmung mit der zuständigen Straßenverkehrsbehörde
und Einholung der verkehrsrechtlichen Anordnung.
Einschließlich anfallender Gebühren.
Menge: 1,000 Psch

**0.1.3 Verkehrssicherung kürzerer Dauer B IV/1 BIV/1**
Verkehrssicherung an Arbeitsstellen von kürzerer Dauer
aufstellen und beseitigen. Für die Dauer der Bauzeit
vorhalten, warten und betreiben.
Vorübergehende Sicherungsmaßnahmen durchführen.
Verkehrssicherung an Arbeitsstelle.
Verkehrssicherung in Anlehnung an Regelplan B IV/1
entsprechend den örtlichen Bedingungen für Arbeiten im
Gehwegbereich
Ausführung entsprechend verkehrsrechtlicher Anordnung.
alle Absperr-und Aufstellvorrichtungen und
Verkehrszeichen werden vom AN gestellt und vorgehalten.
Verkehrszeichen und -einrichtungen voll
retroreflektierend mit Folie der Reflexions-Klasse RA2
und Reflexfolien-Aufbau C.

einschl. Anfertigung der Beschilderungspläne und
Abstimmung mit der zuständigen Straßenverkehrsbehörde
und Einholung der verkehrsrechtlichen Anordnung.
Einschließlich anfallender Gebühren.
Menge: 1,000 Psch

**0.1.4 Verkehrssicherung kürzerer Dauer B IV/2 BIV/2**
Verkehrssicherung an Arbeitsstellen von kürzerer Dauer
aufstellen und beseitigen. Für die Dauer der Bauzeit
vorhalten, warten und betreiben.
Vorübergehende Sicherungsmaßnahmen durchführen.
Verkehrssicherung an Arbeitsstelle.
Verkehrssicherung in Anlehnung an Regelplan B IV/2
entsprechend den örtlichen Bedingungen für Arbeiten im
Gehwegbereich
Ausführung entsprechend verkehrsrechtlicher Anordnung.
alle Absperr-und Aufstellvorrichtungen und
Verkehrszeichen werden vom AN gestellt und vorgehalten.
Verkehrszeichen und -einrichtungen voll
retroreflektierend mit Folie der Reflexions-Klasse RA2
und Reflexfolien-Aufbau C.

einschl. Anfertigung der Beschilderungspläne und
Abstimmung mit der zuständigen Straßenverkehrsbehörde
und Einholung der verkehrsrechtlichen Anordnung.
Einschließlich anfallender Gebühren.
Menge: 1,000 Psch

*Hinweis*
Hinweis
Das nachfolgende Sicherungsmaterial ist für sonstige
Absperrungen zur Baustellensicherung usw. vorgesehen,
welche nicht in den v.g. Positionen enthalten sind.

**0.1.5 Absperrg.o. Warneinricht. aufstellen Leitbake beidseit Folie Typ 2 Zweis. Dauerlicht Versorg.n.Wahl AN**
Absperrgerät oder Warneinrichtung aufstellen und beseitigen, für die Bauzeit vorhalten, warten und betreiben.
Vorübergehende Sicherungsmaßnahmen durchführen. 70 v.H.
des Preises werden nach Aufstellen, der Rest nach Be-
seitigen vergütet.
Leitbake Größe 1000x250 mm beidseitig.
Mit retroreflektierender Folie der Bauart Typ 2.
Mit 1 Richtstrahler zweiseitig, Dauerlicht.
Energieversorgung nach Wahl des AN.
Menge: 10,000 St

**0.1.6 Absperrg.o. Warneinricht. aufstellen Leitbake beidseit Folie Typ 2**
Absperrgerät oder Warneinrichtung aufstellen und beseitigen, für die Bauzeit vorhalten, warten und betreiben.
Vorübergehende Sicherungsmaßnahmen durchführen. 70 v.H.
des Preises werden nach Aufstellen, der Rest nach Be-
seitigen vergütet.
Leitbake Größe 1000x250 mm beidseitig.
Mit retroreflektierender Folie der Bauart Typ 2.
Menge: 10,000 St

**0.1.7 Absperrg.o. Warneinricht. aufstellen Leitbake einseitg Folie Typ 2 Eins. Blinklicht Versorg.n.Wahl AN**
Absperrgerät oder Warneinrichtung aufstellen und beseitigen, für die Bauzeit vorhalten, warten und betreiben.
Vorübergehende Sicherungsmaßnahmen durchführen. 70 v.H.
des Preises werden nach Aufstellen, der Rest nach Be-
seitigen vergütet.
Leitbake Größe 1000x250 mm einseitig.
Mit retroreflektierender Folie der Bauart Typ 2.
Mit 1 Richtstrahler einseitig, gelbes Blinklicht.
Energieversorgung nach Wahl des AN.
Menge: 10,000 St

**0.1.8 Absperrg.o. Warneinricht. aufstellen Abspsch. 100x1600 Folie Typ 2 Mit Tastleiste**
Absperrgerät oder Warneinrichtung aufstellen und beseitigen, für die Bauzeit vorhalten, warten und betreiben.
Vorübergehende Sicherungsmaßnahmen durchführen. 70 v.H.
des Preises werden nach Aufstellen, der Rest nach Be-
seitigen vergütet.
Absperrschranke Größe 100x1600 mm mit Aufstellvorr.
Mit retroreflektierender Folie der Bauart Typ 2.
Mit Tastleiste.
Menge: 10,000 St

**0.1.9 Absperrg.o. Warneinricht. aufstellen Abspsch. 100x1600 Folie Typ 2 'Bel' Mit Tastleiste Versorg.n.Wahl AN**
Absperrgerät oder Warneinrichtung aufstellen und beseitigen, für die Bauzeit vorhalten, warten und betreiben.
Vorübergehende Sicherungsmaßnahmen durchführen. 70 v.H.
des Preises werden nach Aufstellen, der Rest nach Be-
seitigen vergütet.
Absperrschranke Größe 100x1600 mm mit Aufstellvorr.
Mit retroreflektierender Folie der Bauart Typ 2.
Mit 'Beleuchtung zur Quer- und Längsabsperrung
Radweg'
Mit Tastleiste.
Energieversorgung nach Wahl des AN.
Menge: 10,000 St

**0.1.10 Kontrolle der Arbeitsstellensicherheit zwei bzw.einmal Schriftl.Dokument**
Kontrolle der Arbeitsstellensicherung gem. ZTV-SA
durchführen. Die Kontrolle ist unmittelbar nach deren
Durchführung zu erfassen und zu dokumentieren. Arbeits-
und Hilfsmittel sind vom AN zu stellen und dem AG jederzeit zugänglich zu machen.
Kontrolle zweimal täglich, an arbeitsfreien Tagen einmal täglich.
Kontrolle durch schriftliche Dokumentation nach Unterlagen des AG.
Menge: 25,000 d

#### 0.2 Prüfungen

**0.2.1 Gegengew. ber.st. Kontrollpruefung Plattendrversuch. Gegengewicht**
Belastungsfahrzeug als Gegengewicht (z.B. ausreichend
beladener Lkw) bei Kontrollpruefungen bereitstellen
fuer Plattendruckversuch nach DIN 18 134.
Menge: 1,000 h

**0.2.2 Plattendruckvers. Kontr.prfg.durchf Plattendruckversuch**
Plattendruckversuch nach DIN 18 134 fuer Kontrollpruefung nach Angabe des AG durchfuehren einschliesslich Bereitstellung saemtlicher Geraete, einschl.
Auswertung und Darstellung der Messergebnisse.
Menge: 1,000 St

**0.2.3 Verdichtungsprüfung mit leichter Fallplatte durchführen leichte Fallplatte**
Verdichtungsprüfung mit leichter Fallplatte auf Planum
und Schottertragschicht durchführen, einschliesslich
Bereitstellung sämtlicher Geräte, einschl.
Messprotokolle
und Auswertung.
Menge: 1,000 St

#### 0.3 Erdbau

**0.3.1 Boden für Suchschachtung in Handschachtung Suchschachtung**
Boden für Suchschachtung in Handschachtung im
vorhandenen Leitungsbestand ausheben.
Klassen 2 bis 3, mit Bauschutt, Feldsteinen oder sonst.
Auffüllungen durchsetzt
Schachttiefe bis 2 m
Nach Abschluß der Suchschachtung Graben verfüllen und
verdichten.
Grabenoberfläche gem. ursprünglichen Zustand herstellen
Ergebnisse der Suchschachtung protokollieren, Nur
protokollierte Suchschachtungen bilden die
Abrechnungsgrundlage.
Menge: 2,000 m3

#### 0.4 Regulieren/Erneuern von Schachtabdeckungen/Abläufen/ Schieberkappen

**0.4.1 Einbauteile (Hydranten-, Schieberkappen) anpassen Einbauteile anpassen**
Einbauteile (Hydranten-, Schieberkappen und dgl.)
freilegen und auf neue Höhe setzen. Freigelegten Be-
reich entsprechend umgebender Befestigung verfüllen und
verdichten..
Aufbruchmaterial einer Wiederverwertung nach Wahl des
AN zuführen. Entsorgungsnachweise sind dem AG zu
übergeben.
Einbauteil in Nebenflächen oder in Fahrbahn
tiefer oder höher setzen über 5 bis 20 cm.
Abstimmung mit dem Versorgungsunternehmen durchführen.
Umpflasterungen werden gesondert vergütet.
Abschließend ist die Gängigkeit zu prüfen und durch den
Versorgungsträger abnehmen zu lassen.
Menge: 10,000 St

**0.4.2 Schieber in Handschachtung freilegen, Gestänge des AG neu Schieber freilegen**
Schieber in Handschachtung freilegen, Gestänge
ausbauen und gegen passendes austauschen,
Abstimmungen mit dem Versorgungsunternehmen
durchführen.
Baugrube verfüllen und Schieberkappe auf neuer Höhe
aufsetzen. Der Einbau in die Verkehrsflächen ist
einzurechnen.
Abschließend ist die Gängigkeit zu prüfen und durch den
Versorgungsträger abnehmen zu lassen.
Menge: 1,000 St

**0.4.3 Schieberkappe mit Tragplatte des Versorgers setzen Schieberkappe des AG setzen**
Schieberkappe aus Gusseisen mit Tragplatte aus Beton
vom Versorgungsunternehmen (ZWA oder EWE) abholen und
nach Vorgabe des Versorgers und setzen.
Erforderliche Erd- und Betonierarbeiten ausführen.
Einfache Transportentfernung bis 20km.
Altmaterial einer Wiederverwertung nach Wahl des AN
zuführen.
Menge: 1,000 St

**0.4.4 Schachtteil ausbauen Abd. Auflagerringe Schacht sichern Aushub verwerten**
Schachtteil freilegen und ausbauen. Erdarbeiten in Bo-
den der Klassen 3 bis 5 ausführen. Aufbruch von Straßenbefestigung wird gesondert vergütet.
Teil = Abdeckung, Auflageringe
Schachtöffnung durch geeignete Abdeckung sichern. Verfüllen des Schachtes wird gesondert vergütet.
Sämtliche Teile und Aushub der Verwertung nach Wahl des
AN zuführen.
Die Schachtabdeckungen sind möglichst für die
Wiederverwendung zu sichern. Ersatz wird durch den AG
freigegeben und entsprechend der nachfolgenden
Positionen vergütet.
Menge: 1,000 St

**0.4.5 Betonauflagering einbauen Rg.,verschiebsich '40-100 mm'**
Betonauflagering nach DIN EN 1917 und DIN V 4034-Teil
1, lichter DU 625
mm, in Mörtel MG III nach DIN 1053 einbauen. Fugen
glattstreichen.
Auflagerring verschiebesicher.
Ringhöhe '40-100 mm'
Menge: 1,000 St

**0.4.6 Schachtabdeckung aufsetzen DIN 4271, Kl. D Schmutzfänger F D 400, Einstiegshilfe, dämpfende Einlage**
Gusseisen-Schachtabdeckung
Klasse D 400, rund mit Ventilation
gemäß DIN EN 124 und DIN 1229 sowie DIN 19572 und den
UVV-Vorschriften, Rahmen ähnlich DIN 19584-5,
Form rund, lichte Weite > 600 mm, Einlegeabmessungen
für Deckelnach DIN 19584, Rahmen aus Beton-Guss, Deckel
aus Gusseisen, Deckel mit Ventilation, dämpfender
Einlage und Öffnung für Einstiegshilfe in der Zarge.
Auflageflächen mechanisch bearbeitet.

Fabrikat: MEIERGUSS o. glw.

angeboten: ...........................................
  vom Bieter auszufüllen

Schachtabdeckung entsprechend Bauablauf Zug um Zug
auf planmaessige Hoehe setzen.
Fuge zwischen Fertigteilen mit Distanzstuecken nach DIN
V 4034 -AR-V625*xxx ent voll unterlegen, Restfuge mit
Moertel MG III nach DIN 1053 fuellen. Fuellung glattstreichen.
Schmutzfänger F DIN 1221 (schwere Ausführung) liefern
und einsetzen
Alle Materialien liefern.
Menge: 1,000 St

**0.4.7 Straßenablauf mit Aufsatz ausbauen einschl. Erdarbeiten Verfüll.gesond. Alles verwerten**
Straßenablauf einschl. Aufsatz freilegen und ausbauen.
Umgebende Fläche = Fahrbahnbelag unterschiedlicher Art.
Aufsatz und Aufbruchgut der Verwertung nach Wahl des AN
zuführen.
Menge: 1,000 St

**0.4.8 Anschlussltg Kunststoff DN 150 einschl. Leitungszone KG 2000 SN 8; DN 150 bis 1,75m**
Entwaesserungsleitung als Grundleitung und
Hausanschlussleitung aus Kunststoffrohren nach
statischen und konstruktiven Erfordernissen -
Dammleitung nach nach DIN EN 1610 - herstellen.
Rohrmaterial = KG 2000
SN 8 nach DIN EN ISO 9969,
Anschluss an Schacht sowie Formstuecke werden gesondert
verguetet.
Rohr-DN 150.
Lieferlängen nach Wahl des AN und nach den
örtlichen Möglichkeiten.
Rohrverbindung mit Steckmuffe, Dichtung mit Dichtring
aus Elastomeren nach DIN 4060 Teil 1.
Auflager nach DIN EN 1610 und Leitungszone aus Sand
oder Kiessand herstellen. Material liefern.
Verlegetiefe (bis Fliessohle) bis 1,75 m,
Strassenverkehrslast = Lkw 12.
Menge: 1,000 m

**0.4.9 Ablaufanschluss herstellen Kunststoff Anschluss Ablauf**
vorhandene Anschlussleitung DN 150, Kunststoffrohr an
Straßenablauf anschließen,
Verrechnet wird der Mehraufwand gegenüber der
durchgehenden Leitung.
Menge: 1,000 St

**0.4.10 Formstueck einbauen Bogen 150 Kunststoff Bogen DN 150 Kunststoff**
Formstueck in Rohrleitung einbauen.
Verguetet wird der Mehraufwand fuer den Einbau des
Formstueckes gegenueber der durchgemessenen Rohrleitung.
Formstueck = Bogen DN 150,
aus Kunststoff wie RL.
Menge: 1,000 St

**0.4.11 Rohrkupplung DN 125 liefern und einbauen VPC 125**
Weiter führende Rohrleitung aus Stz- oder Kunststoff-
Rohr DN 150 für den Wiederanschluss vorbereiten. Dazu
ggf. Teilstück abschneiden und ausbauen, oder Ende
begradigen und säubern.

Funke VPC-Rohrkupplung nach örtlichem Aufmaß 125,
Spannbereich 123-161 mm, oder gleichwertig (www.
funkegruppe.de), mit DIBt-Zulassung Nr.: Z-42.5-450,
zur variablen, stufenlosen Verbindung von
Abwasserrohren der gleichen Nennweite aus
unterschiedlichen bzw. gleichen Werkstoffen mit
vollwandiger, geschäumter, gerippter, gekammerter oder
gewellter Wandung in beliebiger Kombination, bestehend
aus: Funke VPC-Rohrkupplung mit Dichtungskörper nach
DIN EN 681-1, mit mehrfachem Doppeldichtprofil und
mittig umklappbarem Rohranschlag, Fixier- und
Zentrierkorb, Farbe: rot, aus bruchstabilem,
hochschlagfesten Polyamid mit beidseitig integriertem
Bandführungskanal sowie zwei Spannbändern aus nicht
rostenden Stahl mit jeweiliger Gegenbandeinlage und
Click-System, Funktionsprüfung nach DIN 4060 und DIN EN
295-4, nachgewiesene Dichtigkeit bis 2,5 bar Prüfdruck
als Wasserinnendruck, liefern und nach Einbauanleitung
des Herstellers verlegen.
Menge: 1,000 St

**0.4.12 Rohrkupplung DN 150 liefern und einbauen VPC 150**
Weiter führende Rohrleitung aus Stz- oder Kunststoff-
Rohr DN 150 für den Wiederanschluss vorbereiten. Dazu
ggf. Teilstück abschneiden und ausbauen, oder Ende
begradigen und säubern.

Funke VPC-Rohrkupplung nach örtlichem Aufmaß 150,
Spannbereich 160-192 mm, oder gleichwertig (www.
funkegruppe.de), mit DIBt-Zulassung Nr.: Z-42.5-450,
zur variablen, stufenlosen Verbindung von
Abwasserrohren der gleichen Nennweite aus
unterschiedlichen bzw. gleichen Werkstoffen mit
vollwandiger, geschäumter, gerippter, gekammerter oder
gewellter Wandung in beliebiger Kombination, bestehend
aus: Funke VPC-Rohrkupplung mit Dichtungskörper nach
DIN EN 681-1, mit mehrfachem Doppeldichtprofil und
mittig umklappbarem Rohranschlag, Fixier- und
Zentrierkorb, Farbe: rot, aus bruchstabilem,
hochschlagfesten Polyamid mit beidseitig integriertem
Bandführungskanal sowie zwei Spannbändern aus nicht
rostenden Stahl mit jeweiliger Gegenbandeinlage und
Click-System, Funktionsprüfung nach DIN 4060 und DIN EN
295-4, nachgewiesene Dichtigkeit bis 2,5 bar Prüfdruck
als Wasserinnendruck, liefern und nach Einbauanleitung
des Herstellers verlegen.
Menge: 1,000 St

**0.4.13 Strassenabl. o. Aufs. m.Erdarb. einbauen Str. Ablauf einb.**
Strassenablauf aus Betonfertigteilen nach DIN 4052 ohne
Aufsatz einbauen. Fugen mit Moertel MG III nach DIN
1053 dicht fuellen. Fuellung glattstreichen.
Aufsatz wird gesondert verguetet.
Erdarbeiten im Boden der Klassen 3 bis 5, mit Bauschutt
oder Feldsteinen durchsetzt,
Boden Form 2a und Muffenteil Form 3a (Abgang horizontal) und eingebautem Steckmuffendichtelement,
Schaft Form 5b (295 mm hoch),
zwei Zwischenteile Form 6b (je 195 mm hoch),
Auflagering Form 10a (fuer quadratische Aufsaetze),
Auflager aus Beton C 12/15, 10 cm dick, herstellen.
Aushubtiefe bis UK Auflager ueber 1 bis 2 m,
Aushub seitlich lagern und zum Verfuellen verwenden.
Material nach Wahl des AN von der
Baustelle entfernen und einer Wiederverwertung zuführen, einschl. Transport und Gebühren.
Entsorgungsnachweise an AG übergeben.
Menge: 1,000 St

**0.4.14 Aufsatz f. Strassenablauf aufsetzen 500x500,D,Guss Daempf.Einlage Zinkeimer A4 Hoehe Zug um Zug Distanzst+Moertel**
Aufsatz fuer Strassenablauf nach DIN EN 124/DIN 1229
aufsetzen,
Klasse D 400, Ausfuehrung nach DIN 19 583 oder gleichwertiger Art, 500x500, mit Gusseisenrahmen.
Daempfende Einlage.
Verzinkter Eimer nach DIN 4052, Form A 4.
Aufsatz zunaechst provisorisch auflegen und entsprechend Bauablauf Zug um Zug bis auf planmaessige Hoehe
setzen.
Fuge zwischen Fertigteilen mit Moertel MG III
nach DIN 1053 unter Verwendung von Distanzstuecken
entsprechender Festigkeit fuellen. Fuellung glattstreichen.
Menge: 1,000 St

**0.4.15 Baugrube um Straßenablauf verfüllen Tiefe 1,25-1,75 m Boden liefern**
Baugrube um Straßenablauf verfüllen. Material
verdichten.
Tiefe ab OK Straßenablauf über 1,25 bis 1,75 m.
Material = grobkörniger Boden des AN.
Menge: 1,500 m3

#### 0.5 Arbeiten an unbefestigten Wegen Schichten ohne Bindemittel

**0.5.1 Wege mit Schichten ohne Bindemittel befestigt, profilieren Profilierung Wege mit SoB**
Mit Schichten ohne Bindemittel, wie Schotter,
Betonrecycling oder Kies-Sand-Gemischen, befestigte
Wege profilieren. Profil entsprechend Bestand mit
Querneigung zwischen 2 und 6% zur sicheren Ableitung
von Oberflächenwasser profilieren. Ausführung als
Gewölbe.
Hierzu Untergrund min. 20cm tief aufreißen, profilieren
und verdichten. Ggf. erforderliches Wässern zum
Erreichen des optimalen Wassergehaltes ist
einzurechnen.
Abweichungen vom Sollprofil auf einer 4m langen
Messstrecke < 3cm.
Ausführung in Fahrbahnbreiten von 4-5,5m.
EV2 auf der Oberlfäche min. 120 MPa.
Erforderliches Ergänzungsmeratial wird gesondert
vergütet.
Bei der Profilierung anfallendes überschüssiges
Material ist aufzunehmen und einer Wiederverwertung
zuzuführen.
Dies wird gesondert vergütet.
Ggf. erforderliches Wässern des Materials wird
gesondert vergütet.
Menge: 30000,000 m2

**0.5.2 Überschüssigen Baustoff entfernen 'Entsorgungsnachwe'**
Überschüssigen Baustoff, der bei der Profilierung der
Unterlage anfällt, aufnehmen und entfernen.
Baustoff mit Einstufung nach LAGA bis Z2,
der Verwertung nach Wahl des AN zuführen.
Abgerechnet 'wird nach zu übergenenen
Entsorgungsnachweisen'
Menge: 270,000 t

**0.5.3 Wässern von aufgebrochenem Material im Zuge des Einbaus**
Wird beim Aufbruch der ungebundenen Befestigungen
festgestellt, dass das Material für eine Verdichtung im
Zuge der Reprofilierung zu trocken ist, so ist das
Material der v.g. Positionen im aufgelockerten Zustand
zu wässern.
Wässern mit Wasser aus Standrohr des AN,
Wasserverteilung über Schlauchanlagen oder Wasserwagen
nach Wahl des AN, Hydrantenabstände bis 500 m.
Der Wasserverbrauch ist dem AG nachzuweisen.
Die Ausführung der Leistung ist ausdrücklich durch den
AG freizugeben! Nur der freigegebene Leistungsumfang
rechtfertigt eine Vergütung.
Abgerechnet wird nach gewässerter Fläche,
Mengensatz für die Kalkulation des Wasserverbrauches
sind 30l/m².
In der Abrechnung ist die Fläche gewässerte Fläche
anhand des Wasserverbrauches umzurechnen..
Menge: 7500,000 m2

**0.5.4 Baustoff für flächigen Profilausgleich liefern und einbauen 'STS 0/32, Naturst'**
Baustoff für Profilausgleich liefern.
Baustoff 'Natursteinmaterial für Schottertragschichten
mit Sieblinie nach ZTV-SoB 0/32 mit 5-10% Feinanteilen
zur Verbesserung des Wasserhaushaltes'
Material für den uneingeschränkt offenen Einbau
zugelassen
Menge: 450,000 t

**0.5.5 Baustoff zur Beseitigung von Unebenheiten liefern und einbauen 'STS 0/16, Naturst'**
Baustoff zur Beseitigung von Unebenheiten liefern, in
Schlaglöcher, Senken o.ä. einbauen und verdichten
Baustoff 'Natursteinmaterial für Schottertragschichten
mit Sieblinie nach ZTV-SoB 0/16 mit 5-10% Feinanteilen
zur Verbesserung des Wasserhaushaltes'
Material für den uneingeschränkt offenen Einbau
zugelassen
Menge: 75,000 t

**0.5.6 Deckschicht ohne Bindem. herst. 10 cm 'in ländlichen Wegen' 0/16 und 0/5 '10 cm' Natürl. Gstk.**
Deckschicht ohne Bindemittel herstellen.
In Verkehrsflächen 'ländlichen Wegen'
Baustoffgemisch 0/16.
Einbaudicke '10 cm'
Oberfläche mit Brechsand- Splittgemisch 0/5 1cm dick
abstreuen und Material in Oberfläche einwalzen.
EV2 auf der Oberfläche der fertigen Schicht min. 120
MPa
Baustoffgemisch aus natürlichen Gesteinskörnungen.
Material für den uneingeschränkt offenen Einbau
zugelassen
Menge: 250,000 m2

**0.5.7 Deckschicht ohne Bindem. herst. bis 5cm 'in ländlichen Wegen' 0/16 und 0/5 '5 cm' Natürl. Gstk.**
Deckschicht ohne Bindemittel herstellen.
In Verkehrsflächen 'ländlichen Wege und auch Bankette'
Baustoffgemisch 0/16.
Einbaudicke 'bis 5 cm'
Oberfläche mit Brechsand- Splittgemisch 0/5 1cm dick
abstreuen und Material in Oberfläche einwalzen.
EV2 auf der Oberfläche der fertigen Schicht min. 120
MPa
Baustoffgemisch aus natürlichen Gesteinskörnungen.
Material für den uneingeschränkt offenen Einbau
zugelassen
Menge: 250,000 m2

**0.5.8 Schottertragschicht herstellen Dicke 10 cm ,FB EV2 = 120 MPa STS, 10cm 120 MPa**
Schottertragschicht herstellen.
Einbaudicke 10 cm.
Einbau in in Fahrbahn und Bankette
Verformungsmodul EV2 auf der Oberfläche min.
120 MPa.
Mineralstoffe = gebrochene Mineralstoffe aus
Naturstein, Sieblinie nach ZTV-SoB-StB, Körnung 0/32.
Material für den uneingeschränkt offenen Einbau
zugelassen. Material liefern.
Menge: 250,000 m2

**0.5.9 Schottertragschicht herstellen Dicke 15 cm ,FB EV2 = 120 MPa STS 15cm, 0/32 120 MPa**
Schottertragschicht herstellen.
Einbaudicke 15 cm.
Einbau in in Fahrbahn und Bankette
Verformungsmodul EV2 auf der Oberfläche min.
120 MPa.
Mineralstoffe = gebrochene Mineralstoffe aus
Naturstein, Sieblinie nach ZTV-SoB-StB, Körnung 0/32.
Material für den uneingeschränkt offenen Einbau
zugelassen. Material liefern.
Menge: 250,000 m2

#### 0.6 Landschaftsbauarbeiten

**0.6.1 Bankette regulieren 'Bankette' Planum n.ges. Abrechnung Abtrag**
Bankettbereiche einschl. Bewuchs im Randstreifen der
Fahrbahn bis 3cm unter Fahrbahnrand so abtragen, dass
ein durchgehendes Gefälle bis zu Bankettkante entsteht.
Mittlere Breite 50-75 cm.
Das Herstellen des Planums wird nicht gesondert
vergütet.
Abgerechnet wird nach Abtragsprofilen. Material mit
Einstufung bis Z2 entsorgen
Menge: 600,000 m2

**0.6.2 Oberboden liefern andecken. 15 cm dick gesiebt abwalzen**
Oberboden liefern, profilgerecht andecken und abwalzen.
Andeckung auf Böschungen, Seitenstreifen, Trennstreifen, Mulden u.ä.
Dicke der Andeckung auf Grünflächen: 15 cm
Dicke der Andeckung in Mulden: 20 cm.
Oberboden nach DIN 18915, Bodengruppe 4, Feinkornanteil
(0,06) 10 bis 20%, gesiebte steinfreie Qualität
Abgerechnet wird nach Auftragsprofilen.
Menge: 5,000 m3

**0.6.3 Rasenansaat herstellen Ansaat herst, 25g/m²**
Rasenansaat herstellen. Saatgut ohne Entmischung ausbringen und einarbeiten.
Ggf. Unrat ablesen. Ggf. vorwuechsige Kraeuter ausmaehen.
Unrat und Maehgut in einer Wiederverwertung nach Wahl
des AN zuführen und von der Baustelle entfernen.
einschl. Transport und Gebühren. Entsorgungsnachweise
an AG übergeben. Planum +- 2 cm herstellen.
Ansaat auf Flaeche mit einer Neigung von weniger
1 zu 1,5.
Saatgutmenge 25 g/m2.
Saatgut wird gesondert vergütet.
Menge: 250,000 m2

**0.6.4 Saatgutmischung liefern RSM 7.2.1**
Saatgutmischung in Säcken von mindestens 10 kg liefern.
Regelsaatgutmischung (RSM) 7.2.1 Landschaftsrasen- Trockenlagen ohne Kräuter.
Menge: 6,300 kg

**0.6.5 Fertigstellungspflege Rasen Fertigstellungspflege Rasen**
Fertigstellungspflege für Rasenflächen gemäß
DIN 18 917, Abs. 6 durchführen bis zur Abnahme in der
1. Juliwoche des auf die Ansaat folgenden Jahres.
Säubern und mähen der Flächen in 1 Arbeitsgang pro
Monat bis zur Abnahme Wässern im ersten Standjahr
entsprechend der Witterung mit 15 l pro m² in mind. 10
Arbeitsgängen, incl. Wasserlieferung
Kontrolle des Rasens auf ausreichende Bodenfeuchte.
Steine > 5cm ablesen,
Schnittgut fachgerecht entsorgen,
Entsorgung auf die Flächen fallenden Laubes, letzter
Pflegegang im Jahr nach dem Laubfall der Bäume
Bei extremer Trockenheit ist dies dem AG anzuzeigen.
Sämtliche Wässerungs- und Pflegegänge sind dem AG
mind. 24 h vor Beginn schriftlich anzuzeigen
Menge: 250,000 m2

**0.6.6 Rasenflaeche ausbessern 25g Saatgut Oberboden des AN**
Beschaedigte Rasenflaeche ausbessern.
Flaeche auflockern, Unebenheiten mit Oberboden ausgleichen.
Flaeche mit 25 g/m2 Saatgutmischung Landschaftsrasen
nach DIN 18 917 ansaeen.
Oberboden vom AN liefern.
Menge: 500,000 m2

#### 0.7 Arbeiten an Entwässerungsanlagen

**0.7.1 Mulde herstellen b=1,0-1,25 m Klasse 3 bis 5 Breite 1,0-1,25 m Tiefe 0,2 - 0,3 m Boden Verw.AN**
Mulde herstellen bzw. nachprofilieren.
Boden bzw. Fels profilgerecht lösen.
Klasse 3 bis 5.
Muldenbreite 1,0-1,25m.
Tiefe über 0,2 bis 0,3 m.
Boden bzw. Fels der Verwertung nach Wahl des AN zuführen.
.
Menge: 100,000 m

**0.7.2 Mulde herstellen b=1,50 m, t=0,3 m Klasse 3 bis 5 Breite 1,50 m Tiefe 0,3 m Boden Verw.AN**
Mulde herstellen bzw. nachprofilieren.
Boden bzw. Fels profilgerecht lösen.
Klasse 3 bis 5.
Muldenbreite 1,50 m.
Tiefe 0,3 m.
Boden bzw. Fels der Verwertung nach Wahl des AN zuführen.
Menge: 100,000 m

**0.7.3 Mulde herstellen b=2,0 m t=0,4 m Klasse 3 bis 5 Breite 2,00 m Tiefe 0,3 - 0,4 m Boden Verw.AN**
Mulde herstellen bzw. nachprofilieren.
Boden bzw. Fels profilgerecht lösen.
Klasse 3 bis 5.
Muldenbreite 2,0m.
Tiefe über 0,3 bis 0,4 m.
Boden bzw. Fels der Verwertung nach Wahl des AN zuführen.
Menge: 50,000 m

**0.7.4 Mulde herstellen b=2,5m t=0,40 m Klasse 3 bis 5 Breite 2,50 m Tiefe 0,40 mBoden Verw.AN**
Mulde herstellen bzw. nachprofilieren.
Boden bzw. Fels profilgerecht lösen.
Klasse 3 bis 5.
Muldenbreite 2,5m.
Tiefe 0,40 m.
Boden bzw. Fels der Verwertung nach Wahl des AN zuführen.
Menge: 50,000 m

#### 0.8 Pflasterarbeiten

**0.8.1 Kleinpflasterdecke um Bauteile KP um Bauteile**
Kleinpflasterdecke herstellen.

Ausführung 'als Umpflasterung von Bauteilen,
Schieberkappen und Schächten und sonstigen Einbauteilen
in Grünflächen'
Kleinpflastersteine DIN EN 1342 - Granit
(100/100/100 mm)
Steine 'in Reihe setzen, einschl. örtl. Anpassung an
Bauteil'
Bettungsmaterial = Beton C 25/30 XF2
Fugen 'mit Traßzementmörtel frisch in frisch verfugen'
einschl. Unterbeton C 25/30 XF2, 15 cm dick auf
Sauberkeitsschicht aus Kies, 15cm dick, in
Einzelflächen verlegen. Erdarbeiten ausführen,
überschüssigen Boden Abfahren.
Menge: 2,000 m2

USt %: 19,00
